# Fenster
Angebotsaufforderung (GAEB 90, DA83)
Währung: EUR

## Kunstoff-Fenster-Raffstores
Datum: 20.12.24

*Hinweis*
Covivio Immobilien GmbH Hauptverwaltung

Straße:  Essener Str. 66
PLZ/ Ort:  46047 Oberhausen
Bundesland:  Nordrhein-Westfalen
Land:  Deutschland

Das Bauvorhaben besteht aus zwei Bauteilen:
Bauteil A mit fünf Etagen, KG bis 4.OG.
Bauteil B mit drei Etagen, KG bis 1.OG.
Die Arbeiten sollen Fassadenseitig in einem Arbeitsgang
ausgeführt werden. Die Fassadenteile auf denen
Raffstoranlagen angebracht sind, werden bauseits
eingerüstet. Dies betrifft die Südseite des
Hauptgebäudes (Bauteil A) und den gesamten Anbau
(Bauteil B).

Ausführungszeitraum:

Beginn:  31.03.2025
Ende:  28.11.2025

Ein genauer Bauzeitenplan liegt derzeit noch nicht vor
wird allerdings vor Beginn der Arbeiten zwischen AG und
AN besprochen und zur Verfügung gestellt.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Fenster-, Rollläden- u. Haustüranlagen

1.0  Allgemein

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze

BetrSichV  Betriebssicherheitsverordnung mit den
dazugehörigen Technischen Regeln ,TRBS"
a.a.R.d.T.  Die Allgemein anerkannten Regeln der
Technik

Die Baustellenordnung der Covivio Immobilien GmbH

Grundsätzlich sind nur Produkte zu verarbeiten die
entsprechend der europäischen Richtlinien eine
CE-Kennzeichnung unterliegen und besitzen.
Bezüglich der Wärmeleitfähigkeit sind zusätzlich zur
CE-Kennzeichprodukte zugelassen, die zudem einer
Fremdüberwachung einer von Ländern zugelassenen Stelle
unterliegen und entsprechend überwacht sind.

1.2
Material- u. Unterkunftsräume werden bauseitig nicht
zur Verfügung gestellt.

1.3
Bauaufzüge werden bauseitig nicht zur Verfügung
gestellt.

1.4
Strom u. Wasseranschlüsse sind an der Baustelle
vorhanden.

1.5
Das Einputzen (Nachputz) von evtl. nachträglich
eingebauter  Fensteranlagen u. Fensterbauteile wie z.
B.  Außen- und Innenfensterbänke, Rollladenkästen etc.,
ist in die Einheitspreise einzukalkulieren und wird
nicht gesondert vergütet. Dies gilt ebenfalls für
durchzuführende Schutzmaßnahmen an diesen Bauteilen,
sowie für das Schließen kleiner nachträglicher
gebohrter oder gespitzter Mauerwerksöffnungen.

1.6
Die Baustelle ist täglich sauber zu halten und
sämtliche Schutt und Materialreste sind ohne besondere
Aufforderung vom AN zu entsorgen. Der Auftraggeber
behält sich vor Bauschuttcontainer aufzustellen und die
hierfür anfallenden Kosten anteilig auf die
ausführenden Firmen umzulegen und von der
Schlußrechnung in Abzug zu bringen.

2.00 Technische Ausführungsvereinbarungen

2.01  Statische Anforderungen

Die Fensterkonstruktion einschl. der
Verbindungselemente, muss alle auf sie einwirkenden
Kräfte aufnehmen und an den Baukörper abgeben können.
Unter den angenommenen Beanspruchungen darf sich Rahmen
und Scheibenrand zwischen zwei Auflagern nicht mehr als
1/300 der Länge durchbiegen. Bei Verwendung von
Isolierglas die Durchbiegung des Scheibenrandes,
zwischen gegenüberliegenden Scheibenkanten, max. 8 mm
nicht überschreiten.
DIN 1055 Teil 3:  Horizontallasten (Seitenkräfte) an
  Verglasungen und Riegel bis
Brüstungshöhe.
DIN 1055 Teil 4:  Windlasten
DIN 18056  Fensterwände: Bemessung und
Ausführung

2.02  Wärme- und Feuchtigkeitsschutz
Für die Anforderungen an den Wärmeschutz gelten
allgemein die Ausführungen des GEG.
Die Einwirkung von Schlagregen und Tauwasser ist so zu
begrenzen, dass Schäden vermieden werden, z. B.
unzulässige Minderung des Wärmeschutzes.

Alle Fenster sind mit der entprechenden Anzahl sowie
Dimensionierung von Fensterfalzlüftern auszustatten und
ist in den Einheitspreisen miteinzukalkulieren.

2.03  Schallschutz
Für den Schallschutz gilt die DIN 4109, die ergänzenden
Bestimmungen zur DIN 4109 und die VDI-Richtlinie 2719.
Anschlüsse zwischen Fenster (Türen) und Baukörper sind
unter Beachtung der Anforderungen an die Schalldämmung
der Fenster auszubilden. ALU - Fensterbänke und
Blechverkleidungen sind zu entdröhnen.
Hier ist auch die DIN 18360 zu beachten.

2.04  Sicherheit (Widerstandsklassen)

DIN EN 1627 RC 1 - 6
DIN EN 356 P4A Verglasung
DIN 52290 A3 Verglasung, durchwurfhemmend.
DIN 18252
DIN 18257
DIN 18251
DIN 18250
DIN V ENV 1628 bis 1630
RAL-RG 607/13

Zu liefernde Mindestwiderstandsklasse: RC 1 N

2.05  Recycling
Es werden nur Fenster-/ Tür-Systeme bewertet, die eine
Entsorgung mit anschließendem Recycling gewährleisten.
Altfenster und Profilreste müssen aufgearbeitet,
stofflich getrennt und wiederverwertet werden. Ein
Nachweis ist auf Verlangen der Bauleitung vorzulegen.

2.06  Ü-Zeichen im Fensterbau
Für Fenster, Türen und Aufsatzrollladen ist vom
Auftragnehmer ein Übereinstimmungsnachweis zu führen
und die Produkte (z. B. im Lieferschein) mit dem
Ü-Zeichen zu kennzeichnen. Hierzu ist eine werkseigene
Produktionskontrolle notwendig. Betriebe die das
RAL-Gütezeichen führen und nach DIN ISO 9000
zertifiziert sind erfüllen diese Voraussetzung
automatisch.

2.07  Schlagregen- und Fugendurchlässigkeit
Schlagregendichtheit und Fugendurchlässigkeit müssen
entsprechend der DIN 18055 ausgeführt werden.

2.08  PVC-U
Es sind nur Kunststoffprofile aus
Qualitätsmarkenrohstoffen auf der Basis eines
weichmacherfreien, hochschlagzähen Polyvinylchlorid
(PVC-U) zugelassen. Diese können sowohl vollständig aus
Frischmaterial bestehen als auch aus einem
Recyclatkern, wenn dieser in Coextrusion hergestellt
und umlaufend durch PVC-U Frischmaterial abgedeckt ist.

2.09  Metallteile
Alle Aussteifungen müssen aus sendzimirverzinktem Stahl
der Güte FE-P02-Z-275 NA sein, Wandstärke mind. 1,5 mm
dick.

2.10  Dichtungen
Außendichtungen zwischen Blend- und Flügelrahmen, sowie
zwischen Glas und Glasleiste müssen zum System passen
und aus APTK- (EPDM) Qualität bestehen. Sie müssen in
einer Ebene liegen und in den Gehrungen durchgezogen,
oder mit Kleber homogen verbunden werden. Es dürfen nur
von Systemhersteller zugelassene Dichtungen verwendet
werden.

2.11  Qualitätsstandard
Es dürfen nur Profilsysteme angeboten werden, die den
Güte- und Prüfbestimmungen gemäß RAL-Richtlinien GZ
716/1 entsprechen. Alle Hauptprofile müssen mit dem
Prüfzeichen der Gütegemeinschaft (QKE) gekennzeichnet
sein. Entsprechende und gültige Prüfzeugnisse sind auf
Verlangen vorzulegen. Prüfnachweise müssen auf die
geforderten Beanspruchungen ausgestellt sein. Die zum
Einsatz kommende Flügelgröße muss in der erforderlichen
Beanspruchungsgruppe durch gültige Eignungsprüfungen
abgedeckt werden.

2.12  Profilausbildung
Blendrahmen müssen mindestens als 5-Kammerprofile,
Riegel, Pfosten und Flügel als Mehr-Kammerprofile
ausgebildet sein. Außenwandstärke nach RAL 3 mm,
Profiltiefe min. 70 mm. Die Befestigung aller
Beschlagteile muss durch mindestens zwei PVC -
Wandungen erfolgen. Blend- und Flügelrahmenfalze müssen
nach Vorschrift entwässert, Glasfalze zusätzlich
belüftet werden. Schlitze müssen min. 6 x 30 mm groß
und entsprechend den Richtlinien angeordnet sein.
Entwässerungen durch die Verstärkungskammer sind nicht
zulässig. Entwässerungsöffnungen in den Sichtflächen
müssen durch PVC-Kappen abgedeckt werden.

2.13  Rahmenverbindungen
Bei geschweißten Rahmenverbindungen muss die Nahtgüte
der Eck- und T-Stöße den Werten der
RAL-Gütebestimmungen entsprechen. Eckverbindungen sind
im Press-Stumpf-Schweißverfahren herzustellen.
Gehrungen müssen der Scheibenlast und den funktionellen
Belastungen dauerhaft standhalten. Bei Riegel und
Pfosten sind einwandfrei abdichtende
Schraubverbindungen zugelassen.

2.14  Beschläge
Beschläge müssen nach DIN 18357 ausgebildet sein und
den Güte- und Prüfbestimmungen der Gütegemeinschaft
entsprechen. Die Prüfnachweise müssen auf die
geforderten Beanspruchungen und Flügelgröße ausgestellt
sein. Eck-, Scherenlager und Rollzapfen müssen
justierbar sein. Das Ecklager muss den Flügel bei jeder
Stellung sicher führen und ein Aushebeln durch
aufschlagende Flügel verhindern. Die Ausstellschere
muss sicher verhindern, dass sich der Flügel bei einer
Fehlbedienung aushängt oder aufschlägt. Bei
Kippbeschlägen mit Gestänge muss zusätzlich eine
Sicherungsschere im Falz angebracht werden. Für
Drehbeschläge müssen die Scharniere und Lager im
Eckbereich angebracht werden und verstellbar sein.
Entsprechend der Flügelhöhe sind auf der Bandseite
ausreichend Verriegelungen zu montieren. Balkon-
und/oder Terrassentüren erhalten Rollschnäpper und
Zuziehgriff. Fußpunktausführung bei Balkon- und/oder
Terrassentüren siehe Positionstext.
Blendrahmenschwellen erhalten einen ALU - Trittschutz.

2.15  Montage
Ausgleich von Bewegungen durch Temperaturveränderungen,
Windlasten und Bauwerksverformungen muss gewährleistet
sein. Die Befestigung muss mit auf das Mauerwerk
abgestimmten Durchsteckdübeln oder Ankern spannungsfrei
erfolgen. Befestigungsabstand von Ecke oder Sprosse
muss ca. 200 mm, der Abstand untereinander max. 700 mm,
betragen.

2.16  Glasaufbau
Es dürfen nur ISO-Glasscheiben verwendet werden, die im
Randverbund ein Herstellungsdatum aufweisen.
Zweischeiben Isolierverglasung muss der
Beanspruchungsgruppe 5, der Verglasungstabelle vom
Institut für Fenstertechnik in Rosenheim entsprechen.
Brüstungsscheiben raumseitig mit VSG. Zusätzliche
Forderungen siehe Ausschreibungstext.

2.17  Glaseinbau
Für Verglasungsarbeiten gelten folgende Richtlinien:
Garantieverbindung der ISO-Glashersteller
DIN  7863  Elastomer -Dichtstoffe
DIN 18056  Fensterwände
DIN 18361  Verglasungsarbeiten
DIN 18545  Abdichten von Verglasungen
Verarbeitungsrichtlinien der Dichtstoffhersteller
Verarbeitungsrichtlinien der Profilhersteller

Die nutzbare Glasfalztiefe muss für Isolierglas min. 25
mm betragen. Der Falzgrund muss eben, ohne Vorsprünge
ausgebildet sein und eine vollflächige Auflage der
Trage- und Distanzklötze haben.
Glasleisten müssen grundsätzlich innen liegen, maßgenau
eingepasst und konstruktiv so ausgebildet sein, dass
sie durchlaufend kraftschlüssig einrasten. Der Einbau
von Paneelen erfolgt sinngemäß, ggf. mit
Falzverbreiterungsprofilen. Scheibendicke, Dichtprofile
und Glasleisten müssen aufeinander abgestimmt sein.
Dichtungen müssen in den Flügelecken durchlaufen
(Endlosdichtung) und werden nur einmal am oberen
Flügelprofil durch Verkleben miteinander verbunden.

2.18  Verklotzen
Tragende Klötze müssen min. 100 mm lang und gegen
Verrutschen gesichert sein. Trage- und Distanzklötze
sind entsprechend der Flügelöffnungsart, nach den
Richtlinien der techn. Beratungsstelle des
Glaserhandwerks Hadamar (Schrift 3), einzusetzen.
Grundsätzlich dürfen keine Holzklötze verwendet werden.
Zur Verwendung kommen nur Klötze aus weichmacherfreien
Kunststoffen.

2.19  Fugenabdichtung
Anschlüsse zum Baukörper müssen den bauphysikalischen
Anforderungen gerecht werden, d. h. Anforderungen aus
Wärme-, Feuchtigkeits-, Schallschutz und
Fugenbewegungen sind zu beachten. Sie müssen einen
Dampfdruckausgleich zur Außenseite ermöglichen.
Raumseitige Fugen dienen umlaufend als Dampfbremse und
müssen verhindern, dass Feuchtigkeit zwischen Rahmen
und Wand eindringen kann.
Das Dichtsystem muss mit den angrenzenden Haftflächen
nach DIN 52452 verträglich sein. Die Vorschriften der
Dichtsystem-Hersteller sind zu berücksichtigen.
Bei Abdichtungen mit spritzbaren Dichtstoffen gelten
DIN 18540 und DIN 18545 Teil 2. Eine Zweiflankenhaftung
ist sicherzustellen, bei Verwendung von nicht saugenden
Hinterfüllmaterialien.
Für die Abdichtungen mit vorkomprimierten Dichtbändern
sind die Herstellerangaben zu beachten.
Für Abdichtungen mit Abdichtungsfolie gilt DIN 18195.
Zur Wahrung der Funktionsfähigkeit sind diese
mechanisch zu sichern. PVC-Profile dürfen nicht mit
bitumenhaltigen Stoffen in Verbindung kommen, es dürfen
nur kalt verschweißbare Folien verwendet werden.

2.20  Aufsatzrollladenkasten u. Rolladenprofil/
-panzer
Verarbeitung und Montage von Rollladen erfolgt nach DIN
18358 und den Herstellerrichtlinien.
Der Panzer darf im geschlossenen Zustand keine
Luftschlitze aufweisen und ist mit Aufhängefedern und
Arretierung auszubilden.
Entsprechend der DIN 1055 muss der Kasten statisch
ausreichend dimensioniert sein, Aussteifungen müssen im
Fensterblendrahmen und/oder als Stahl-Formteil im
Kasten angeordnet werden. Das Bodenprofil muss nach
außen geneigt sein um abtropfendes Regenwasser
abzuleiten. Kasten und Fenster müssen formschlüssig und
durch zusätzliches Verschrauben zusammengefügt werden.

2.21  Profilsystem
Es sind nur Systeme zugelassen, die das
RAL-Gütezeichen führen und nach DIN ISO 9000
zertifiziert sind.

Vom Bieter angebotenes Profilsystem:

Profilsystem:
.......................................................
....

Serie:
.......................................................
....

2.22  Beschlagssystem
Es sind nur Beschläge von den Herstellfirmen Roto,
Winkhaus oder Siegenia zugelassen.

Vom Bieter angebotenes Beschlagsystem

Dreh- und Drehkipp-Beschläge

Fabrikat:
.......................................................
...

Serie:
.......................................................
....

2.23  Schwellenlose u. barriefreie Aluminium-
Boden-/Nullschwelle für Terrasen- u. Balkontüren der
Firma Alumat oder gleichwertig

Vom Bieter angebotenes System

Schwellenprofil

Fabrikat:
.......................................................
...

Serie:
.......................................................
....

2.24  Glasfabrikat
Vom Bieter angebotene Glasart

Isoierverglasung

Fabrikat:
.......................................................
...

Serie:
.......................................................
....

2.25  Ausführungsbeschreibung
Alle Fenster bzw. -Türen sind als flächenversetzte
Kunststoff-Fenster aus Hart - PVC gem. Ausschreibung
und Ansichtszeichnungen unter Beachtung der
Zusätzliche Technische Vertragsbedingungen (ZTV)
und nachfolgenden Ausführungsbeschreibung fachgerecht
herzustellen, zu liefern und einzubauen.

Die in den Positionstexten angegebenen Maße dienen der
Orientierung. Vor der Fertigung ist ein örtliches
Aufmaß zu nehmen und danach entsprechend zu fertigen.

Fenster

Profilart:
Breiter Blendrahmen (ca. 85 mm) und Flügel,
Abrollleiste, Trichter, Fensterbankanschlussprofil. Bei
allen bodentiefen Fenstern bzw. Türen mit
Trittschutzprofil und Bodeneinstandsprofil, Höhe ca.180
mm im EG u. ca.150 mm in allen den weiteren Geschossen

Profilfarbe:  beidseitig weiß

Beschläge :  LM - eloxiert, verdeckt, mit
Einhandbedienung einschl. weißer  Abdeckkappen

Fensterolive  weiß

Lippendichtung: min. doppelt umlaufend

Montage:  oben an Betonsturz bzw./ -decke
unten an Mauerwerk u. Metall-Leichtbetonfensterbank bei
Verblendung bzw. an Mauerwerk u. an Metall-Fensterbank
bei Wärme-Dämm-Verbund-System

Anschlag: Innen ca. 40 mm

Verglasungsart: 3-fach Verglasung Sanco Plus mit warmer
Kante, bewertetes Schalldämmmaß Rw,r mindestens 30 dB
(vgl. DIN 4109, Beiblatt 1, Tab.40).
U-Wert < 0,90 W/m2K

Bodentiefe Fensteranlage, sowie Fensteranlagen, die
keine  ausreichende Brüstungshöhe von mind. 70 cm
haben, sind mit Verbundsicherheitsglas auszustatten.

*Hinweis*

*Hinweis*
Das Bauvorhaben ist in zwei Abschnitte aufgeteilt:

Abschnitt 1 beinhaltet alle Fassadenteile mit
Fensterelemente, die mit Raffstore-Anlagen versehen
sind. Diese werden zur De- und Remontage bauseits
eingerüstet.

Abschnitt 2 beinhaltet alle Fassadenteile mit
Fensterelemente, ohne Raffstore-Anlagen. Diese
Fassadenteile werden nicht eingerüstet.

### Bereich 01 Abschnitt 1: FE m. Raffstoreanlage

#### Abschnitt 01.01 Bauteil A

**01.01.0010 Altelemente demontieren und umweltfreundlich Entsorgen**
Altelemente inkl. Raffrores demontieren und
umweltfreundlich Entsorgen
Menge: 176,000 St

**01.01.0020 Fenstertyp A: 1,47m x 2,00m**
Ausführung Feld 1:  Drehkipp links oder rechts

Glas:  3-fach Vergalsung 4-16-4-14-4 "warme
Kante" Ug 0,6
Oberfläche/ Farbe:  beidseitig weiß
Material Profil:  Profil PVC
Beschlagsystem:  Basissicherheit ohne Aufpreis
Blendrahmen:  - Unten 80 mm
      - Rechts 80 mm
      - Oben 80 mm
      - Links 80 mm
obere Aufdoppelung:  200 mm
Flügel:  80 mm
Menge: 176,000 St

**01.01.0030 Innenverleistung**
Menge: 1225,000 m

**01.01.0040 Außenversiegelung mit Kompriband**
Menge: 965,000 m

**01.01.0050 Zulage Folierung außen**
Zulage für das Folieren der äußeren Elemente, wie
Rahmen, Flügel und Kämpfer in anthrazitgrau RAL 7016
oder nach Angabe des AG.
Menge: 176,000 St

**01.01.0060 Zulage Lackierung außen**
*** Bedarfsposition ohne GB
Zulage Lackierung der Kunststofffenster als
Oberflächenbeschichtung außen in anthrazitgrau RAL 7016
oder nach Angabe des AG
Menge: 176,000 St.

**01.01.0070 Zulage Coextrudiert außen**
*** Bedarfsposition ohne GB
Zulage der äußeren Elemente, wie Rahmen, Flügel und
Kämpfer mit coextrudierter Acyl-Beschichtung in
anthrazitgrau RAL 7016 oder nach Angabe des AG.

Hersteller: Kömmerling AcrylColor, Gealan acrylcolor
oder gleichwertig.
Menge: 176,000 St

**01.01.0080 RC2N Sicherheitsbeschläge**
Fenster im Erd- und Kellergeschoss mit RC2N
Sicherheitsbeschlägen nachrüsten. Liefern und Montage.
Menge: 32,000 St

**01.01.0090 Raffstoreanlage liefern und montieren - Fenstertyp A**
Raffstoreanlage mit Motorantrieb
Lieferung und Montage einer außenliegenden
Raffstoreanlage baugleich zu Bestandsanlage, mit
Aluminium-Lamellen, pulverbeschichtet in anthrazitgrau
(RAL 7016). Bestehend aus: Oberschiene als U-Profil,
Verblendung vor Oberschiene mit Blech in Anthrazitgrau
(RAL 7016), Lamellen abgerundet 80 mm, Leiterkordel und
Aufzugsband, seitlicher Führung und Endschiene.

Motorbetrieb mit werkseitig voreingestellten Endlagen,
elektrischer Anschluss bauseits. Führungsschiene in
Laibung. Führungsschienen und Oberkasten aus
pulverbeschichtetem Aluminium, passend zur
Lamellenfarbe.

Einbaumaße:

Fenstertyp A, ca. 1,47 x 2,00 m.

Gerüststellung und Anschluss erfolgen bauseits.

Angebotenes Produkt:
Menge: 176,000 St

**01.01.0100 Bodenschutz der Büros mit Filzbahnen oder Folien abdecken**
Böden der Büros mit Filzbahnen etc. schützen.
Die Arbeitsbereiche müssen ausreichen groß zum Schutz
abgedeckt werden. Nach Abschluss der Arbeiten werden
die Abdeckungen restlos entfernt und entsorgt.
Menge: 120,000 m²

**01.01.0110 Flurbereiche, Laufwege schützen**
Die Böden (Teppiche) der Flure und der Laufwege
schützen.
Die Transportwege müssen ausreichen groß zum Schutz
abgedeckt werden. Nach Abschluss der Arbeiten werden
die Abdeckungen restlos entfernt und entsorgt.
Menge: 300,000 m²

**01.01.0120 Schreibtische etc. abdecken**
Schreibtische etc.mit Folien abdecken und schützen.
Der Schreibtisch und der IT- Technik sind mit einer
großen Folie zu überdecken und in Teilbereichen auf dem
Boden zu fixieren. Das Material kann für weitere
Arbeitsbereiche wiederverwendet werden.
Menge: 1,000 psch

**01.01.0130 Fensterkontakt kabelgebunden**
*** Bedarfsposition ohne GB
Fensterkontakt/-verschlussüberwachung, kabelgebunden
und verdeckt, passend zum Beschlag und Rahmen liefern
und montieren.

Z. B. Roto E-Tec
Menge: 1,000 St

**01.01.0140 Fensterkontakt kabellos**
*** Bedarfsposition ohne GB
Fensterkontakt/-verschlussüberwachung, kabellos und
verdeckt, passend zum Beschlag und Rahmen liefern und
montieren.

Z. B. Schüco SensTrack
Menge: 1,000 St

#### Abschnitt 01.02 Bauteil B

**01.02.0010 Altelemente demontieren und umweltfreundlich Entsorgen**
Altelemente inkl. Raffstores demontieren und
umweltfreundlich Entsorgen
Menge: 159,000 St

**01.02.0020 Fenstertyp A: 1,47m x 2,00m**
Ausführung Feld 1:  Drehkipp links

Glas:  3-fach Vergalsung 4-16-4-14-4 "warme
Kante" Ug 0,6
Oberfläche/ Farbe:  beidseitig weiß
Material Profil:  Profil PVC
Beschlagsystem:  Basissicherheit ohne Aufpreis
Blendrahmen:  - Unten 80 mm
      - Rechts 80 mm
      - Oben 80 mm
      - Links 80 mm
obere Aufdoppelung:  200 mm
Flügel:  80 mm
Menge: 89,000 St

**01.02.0030 Fenstertyp B-1: 1,13m x 1,30 m**
Ausführung Feld 1:  Drehkipp links

Glas:  3-fach Vergalsung 4-16-4-14-4 "warme
Kante" Ug 0,6
Oberfläche/ Farbe:  beidseitig weiß
Material Profil:  Profil PVC
Beschlagsystem:  Basissicherheit ohne Aufpreis
Blendrahmen:  - Unten 80 mm
      - Rechts 80 mm
      - Oben 80 mm
      - Links 80 mm
Flügel:  80 mm
Menge: 26,000 St

**01.02.0040 Fenstertyp B-2: 1,13m x 1,30 m**
Fensterelement wie vor, jedoch Ausführung mit Oberlicht
mit PVC-Füllung PVC Füllung Dekor mit PU-Kern, Uw-Wert
ca. 0,70 W/(m²K).
Zur Leitungsdurchführung vorgesehen.
Menge: 1,000 St

**01.02.0050 Fenstertyp C: 1,40m x 2,60 m**
Ausführung Feld 1:  Festverglasung
Ausführung Feld 2:  Drehkipp links

Glas:  3-fach Vergalsung 4-16-4-14-4 "warme
Kante" Ug 0,6
Ornamente:  Brüstungsteip VSG 6 mm innen
unbeschichtet
Oberfläche/ Farbe:  beidseitig weiß
Material Profil:  Profil PVC
Beschlagsystem:  Basissicherheit ohne Aufpreis
Blendrahmen:  - Unten 80 mm
      - Rechts 80 mm
      - Oben 80 mm
      - Links 80 mm
Flügel:  80 mm
Riegel:  88 mm
Menge: 28,000 St

**01.02.0060 Fenstertyp F: 0,60m x 0,75 m**
Ausführung Feld 1:  Drehkipp links

Glas:  3-fach Vergalsung 4-16-4-14-4 "warme
Kante" Ug 0,6
Ornamente:  Brüstungsteip VSG 6 mm innen
unbeschichtet
Oberfläche/ Farbe:  beidseitig weiß
Material Profil:  Profil PVC
Beschlagsystem:  Basissicherheit ohne Aufpreis
Blendrahmen:  - Unten 80 mm
      - Rechts 80 mm
      - Oben 80 mm
      - Links 80 mm
Flügel:  80 mm
Menge: 14,000 St

**01.02.0070 Kipp-Verriegelungsantrieb - Fenstertyp D**
Verdeckt liegender Kipp-Verriegelungsantrieb für Kipp-
und Dreh-Kipp-Beschläge

DRIVE axxent DK - Fa. Siegenia

24 V DC Kettenantrieb mit integrierter

Ausstellweite 150 mm
.
Statusanzeige über integrierte Leuchtdioden und
Signaltöne.
 Versorgungsspannung: externes Netzteil 24 V DC, 0,6 A.

Flügelgewichte bis 130 kg
(Anwendungsdiagramme der Beschläge beachten)

inklusive:
Antrieb
Anschlussleitung 6x0,8 mm
Netzteil
Hebel SI-Line abnehmbar RAL 9003 weiß
Rosette SI-Line EV1, RAL 9003 weiß

liefern und in v. g. Fenster betriebsbereit montieren.
Menge: 14,000 St.

**01.02.0080 Fenstertyp G: 2,19m x 1,94 m**
Ausführung Feld 1:  Festverglasung
Ausführung Feld 2:  Festverglasung

Glas:  3-fach Vergalsung 4-16-4-14-4 "warme
Kante" Ug 0,6
Ornamente:  Brüstungsteip VSG 6 mm innen
unbeschichtet
Oberfläche/ Farbe:  beidseitig weiß
Material Profil:  Profil PVC
Beschlagsystem:  Basissicherheit ohne Aufpreis
Blendrahmen:  - Unten 80 mm
      - Rechts 80 mm
      - Oben 80 mm
      - Links 80 mm
Pfosten:  88 mm
Menge: 1,000 St

**01.02.0090 Innenverleistung**
Menge: 1020,000 m

**01.02.0100 Außenverleistung mit Kompriband**
Menge: 725,000 m

**01.02.0110 Zulage Folierung außen**
Zulage für das Folieren der äußeren Elemente, wie
Rahmen, Flügel und Aufdoppelungen in anthrazitgrau (RAL
7016) oder nach Angabe des AG.
Menge: 159,000 St

**01.02.0120 Zulage Coextrudiert außen**
*** Bedarfsposition ohne GB
Zulage der äußeren Elemente, wie Rahmen, Flügel und
Kämpfer mit coextrudierter Acyl-Beschichtung in
anthrazitgrau RAL 7016 oder nach Angabe des AG.

Hersteller: Kömmerling AcrylColor, Gealan acrylcolor
oder gleichwertig.
Menge: 159,000 St

**01.02.0130 Zulage Lackierung außen**
*** Bedarfsposition ohne GB
Zulage Lackierung der Kunststofffenster als
Oberflächenbeschichtung außen in anthrazitgrau RAL 7016
oder nach Angabe des AG
Menge: 159,000 St.

**01.02.0140 RC2N Sicherheitsbeschläge**
Fenster im Kellergeschoss mit RC2N
Sicherheitsbeschlägen nachrüsten. Liefern und Montage.
Menge: 37,000 St

**01.02.0150 Raffstoreanlage liefern und montieren - Fenstertyp A**
Raffstoreanlage mit Motorantrieb
Lieferung und Montage einer außenliegenden
Raffstoreanlage baugleich zu Bestandsanlage, mit
Aluminium-Lamellen, pulverbeschichtet in anthrazitgrau
(RAL 7016). Bestehend aus: Oberschiene als U-Profil,
Verblendung vor Oberschiene mit Blech in Anthrazitgrau
(RAL 7016), Lamellen abgerundet 80 mm, Leiterkordel und
Aufzugsband, seitlicher Führung und Endschiene.

Motorbetrieb mit werkseitig voreingestellten Endlagen,
elektrischer Anschluss bauseits. Führungsschiene in
Laibung. Führungsschienen und Oberkasten aus
pulverbeschichtetem Aluminium, passend zur
Lamellenfarbe.

Einbaumaße:

Fenstertyp A, ca. 1,47 x 2,00 m.

Gerüststellung und Anschluss erfolgen bauseits.

Angebotenes Produkt:
Menge: 89,000 St

**01.02.0151 Raffstoreanlage liefern und montieren - Fenstertyp C**
Raffstoreanlage mit Motorantrieb
Lieferung und Montage einer außenliegenden
Raffstoreanlage baugleich zu Bestandsanlage, mit
Aluminium-Lamellen, pulverbeschichtet in anthrazitgrau
(RAL 7016). Bestehend aus: Oberschiene als U-Profil,
Verblendung vor Oberschiene mit Blech in Anthrazitgrau
(RAL 7016), Lamellen abgerundet 80 mm, Leiterkordel und
Aufzugsband, seitlicher Führung und Endschiene.

Motorbetrieb mit werkseitig voreingestellten Endlagen,
elektrischer Anschluss bauseits. Führungsschiene in
Laibung. Führungsschienen und Oberkasten aus
pulverbeschichtetem Aluminium, passend zur
Lamellenfarbe.

Einbaumaße:

Fenstertyp C, ca. 1,40 x 2,60 m.

Gerüststellung und Anschluss erfolgen bauseits.

Angebotenes Produkt:
Menge: 28,000 St

**01.02.0152 Raffstoreanlage liefern und montieren - Fenstertyp G**
Raffstoreanlage mit Motorantrieb
Lieferung und Montage einer außenliegenden
Raffstoreanlage baugleich zu Bestandsanlage, mit
Aluminium-Lamellen, pulverbeschichtet in anthrazitgrau
(RAL 7016). Bestehend aus: Oberschiene als U-Profil,
Verblendung vor Oberschiene mit Blech in Anthrazitgrau
(RAL 7016), Lamellen abgerundet 80 mm, Leiterkordel und
Aufzugsband, seitlicher Führung und Endschiene.

Motorbetrieb mit werkseitig voreingestellten Endlagen,
elektrischer Anschluss bauseits. Führungsschiene in
Laibung. Führungsschienen und Oberkasten aus
pulverbeschichtetem Aluminium, passend zur
Lamellenfarbe.

Einbaumaße:

Fenstertyp G, ca. 2,19 x 1,94 m.

Gerüststellung und Anschluss erfolgen bauseits.

Angebotenes Produkt:
Menge: 1,000 St

**01.02.0160 Bodenschutz der Büros mit Filzbahnen oder Folien abdecken**
Böden der Büros mit Filzbahnen etc. schützen.
Die Arbeitsbereiche müssen ausreichen groß zum Schutz
abgedeckt werden und nach Abschluss der Arbeiten werden
die Abdeckungen restlos entfernt und entsorgt.
Menge: 60,000 m²

**01.02.0170 Flurbereiche, Laufwege schützen**
Die Böder (Teppiche) der Flure und der Laufwege
schützen.
Die Transportwege müssen ausreichen groß zum Schutz
abgedeckt werden und nach Abschluss der Arbeiten werden
die Abdeckungen restlos entfernt und entsorgt.
Menge: 200,000 m²

**01.02.0180 Schreibtische etc. abdecken**
Schreibtische etc.mit Folien abdecken und schützen.
Der Schreibtisch und der IT- Technink sind mit einer
großen Folie zu überdecken und in Teilbereichen auf dem
Boden zu fixieren. Das Material kann für weitere
Arbeitsbereiche wiederverwendet werden.
Menge: 1,000 psch

### Bereich 02 Abschnitt 2: FE o. Raffstoreanlage

#### Abschnitt 02.01 Bauteil A

**02.01.0010 Altelemente demontieren und umweltfreundlich Entsorgen**
Altelemente inkl. Raffrores demontieren und
umweltfreundlich Entsorgen
Menge: 210,000 St

**02.01.0020 Fenstertyp A: 1,47m x 2,00m - Nordseite**
Ausführung Feld 1:  Drehkipp links

Glas:  3-fach Vergalsung 4-16-4-14-4 "warme
Kante" Ug 0,6
Oberfläche/ Farbe:  beidseitig weiß
Material Profil:  Profil PVC
Beschlagsystem:  Basissicherheit ohne Aufpreis
Blendrahmen:  - Unten 80 mm
      - Rechts 80 mm
      - Oben 80 mm
      - Links 80 mm
Flügel:  80 mm
Menge: 140,000 St

**02.01.0030 Kipp-Verriegelungsantrieb - Fenstertyp A**
Verdeckt liegender Kipp-Verriegelungsantrieb für Kipp-
und Dreh-Kipp-Beschläge

DRIVE axxent DK - Fa. Siegenia

24 V DC Kettenantrieb mit integrierter

Ausstellweite 150 mm
.
Statusanzeige über integrierte Leuchtdioden und
Signaltöne.
 Versorgungsspannung: externes Netzteil 24 V DC, 0,6 A.

Flügelgewichte bis 130 kg
(Anwendungsdiagramme der Beschläge beachten)

inklusive:
Antrieb
Anschlussleitung 6x0,8 mm
Netzteil
Hebel SI-Line abnehmbar RAL 9003 weiß
Rosette SI-Line EV1, RAL 9003 weiß

liefern und in v. g. Fenster betriebsbereit montieren.
Menge: 2,000 St.

**02.01.0040 Fenstertyp D: 1,50m x 1,00m**
Ausführung Feld 1:  Kipp oben

Glas:  3-fach Vergalsung 4-16-4-14-4 "warme
Kante" Ug 0,6
Oberfläche/ Farbe:  beidseitig weiß
Material Profil:  Profil PVC
Beschlagsystem:  Basissicherheit ohne Aufpreis
Blendrahmen:  - Unten 80 mm
      - Rechts 80 mm
      - Oben 80 mm
      - Links 80 mm
Flügel:  80 mm
Menge: 20,000 St

**02.01.0050 Kipp-Verriegelungsantrieb - Fenstertyp D**
Verdeckt liegender Kipp-Verriegelungsantrieb für Kipp-
und Dreh-Kipp-Beschläge

DRIVE axxent DK - Fa. Siegenia

24 V DC Kettenantrieb mit integrierter

Ausstellweite 150 mm
.
Statusanzeige über integrierte Leuchtdioden und
Signaltöne.
 Versorgungsspannung: externes Netzteil 24 V DC, 0,6 A.

Flügelgewichte bis 130 kg
(Anwendungsdiagramme der Beschläge beachten)

inklusive:
Antrieb
Anschlussleitung 6x0,8 mm
Netzteil
Hebel SI-Line abnehmbar RAL 9003 weiß
Rosette SI-Line EV1, RAL 9003 weiß

liefern und in v. g. Fenster betriebsbereit montieren.
Menge: 20,000 St.

**02.01.0060 Fenstertyp E: 1,16m x 1,40m**
Ausführung Feld 1:  Drehkipp links

Glas:  3-fach Vergalsung 4-16-4-14-4 "warme
Kante" Ug 0,6
Oberfläche/ Farbe:  beidseitig weiß
Material Profil:  Profil PVC
Beschlagsystem:  Basissicherheit ohne Aufpreis
Blendrahmen:  - Unten 80 mm
      - Rechts 80 mm
      - Oben 80 mm
      - Links 80 mm
Flügel:  80 mm
Menge: 25,000 St

**02.01.0070 Fenstertyp TH: 1,80m x 1,80 m**
Ausführung Feld 1:  Drehkipp links
Ausführung Feld 2:  Drehkipp rechts

Glas:  3-fach Vergalsung 4-16-4-14-4 "warme
Kante" Ug 0,6
Oberfläche/ Farbe:  beidseitig weiß
Material Profil:  Profil PVC
Beschlagsystem:  Basissicherheit ohne Aufpreis
Blendrahmen:  - Unten 80 mm
      - Rechts 80 mm
      - Oben 80 mm
      - Links 80 mm
Flügel:  80 mm
Flügel:  80 mm
Pfosten:  88 mm
Menge: 12,000 St

**02.01.0080 Festelement zu Fenstertyp TH: 1,80m x 1,40m**
gekoppelt mit POS. 2.1.1.50.

Ausführung Feld 1:  PVC Füllung Dekor mit PU-Kern
  Uw-Wert ca. 0,70 W/(m²K)
Oberfläche/ Farbe:  beidseitig weiß
Material Profil:  Profil PVC
Paneele/
Füllung/ HT:  PVC Füllung Dekor mit PU-Kern
  Uw-Wert ca. 0,70 W/(m²K)
Beschlagsystem:  Basissicherheit ohne Aufpreis
Blendrahmen:  - Unten 80 mm
      - Rechts 80 mm
      - Oben 80 mm
      - Links 80 mm
Menge: 10,000 St

**02.01.0090 Fenstertyp Giebel: 2,21m x 2,91 m**
Ausführung Feld 1:  Drehkipp links
Ausführung Feld 2:  Drehkipp rechts
Ausführung Feld 3:  Kipp oben
Ausführung Feld 4:  Kipp oben

Glas:  3-fach Vergalsung 4-16-4-14-4 "warme
Kante" Ug 0,6
Oberfläche/ Farbe:  beidseitig weiß
Material Profil:  Profil PVC
Beschlagsystem:  Basissicherheit ohne Aufpreis
Blendrahmen:  - Unten 80 mm
      - Rechts 80 mm
      - Oben 80 mm
      - Links 80 mm
Flügel:  80 mm
Flügel:  80 mm
Flügel:  80 mm
Flügel:  80 mm
Pfosten:  88 mm
Riegel:  88 mm
Menge: 3,000 St

**02.01.0100 Innenverleistung**
Menge: 1305,000 m

**02.01.0110 Außenversiegelung mit Kompriband**
Menge: 1035,000 m

**02.01.0120 Zulage Folierung außen**
Zulage für das Folieren der äußeren Elemente, wie
Rahmen, Flügel und Kämpfer in anthrazitgrau RAL 7016
oder nach Angabe des AG.
Menge: 210,000 St

**02.01.0130 Zulage Coextrudiert außen**
*** Bedarfsposition ohne GB
Zulage der äußeren Elemente, wie Rahmen, Flügel und
Kämpfer mit coextrudierter Acyl-Beschichtung in
anthrazitgrau RAL 7016 oder nach Angabe des AG.

Hersteller: Kömmerling AcrylColor, Gealan acrylcolor
oder gleichwertig.
Menge: 210,000 St

**02.01.0140 Zulage Lackierung außen**
*** Bedarfsposition ohne GB
Zulage Lackierung der Kunststofffenster als
Oberflächenbeschichtung außen in anthrazitgrau RAL 7016
oder nach Angabe des AG
Menge: 210,000 St.

**02.01.0150 RC2N Sicherheitsbeschläge**
Fenster im Erd- und Kellergeschoss mit RC2N
Sicherheitsbeschlägen nachrüsten. Liefern und Montage.
Menge: 60,000 St

**02.01.0160 Bodenschutz der Büros mit Filzbahnen oder Folien abdecken**
Böden der Büros mit Filzbahnen etc. schützen.
Die Arbeitsbereiche müssen ausreichen groß zum Schutz
abgedeckt werden. Nach Abschluss der Arbeiten werden
die Abdeckungen restlos entfernt und entsorgt.
Menge: 120,000 m²

**02.01.0170 Flurbereiche, Laufwege schützen**
Die Böden (Teppiche) der Flure und der Laufwege
schützen.
Die Transportwege müssen ausreichen groß zum Schutz
abgedeckt werden. Nach Abschluss der Arbeiten werden
die Abdeckungen restlos entfernt und entsorgt.
Menge: 300,000 m²

**02.01.0180 Schreibtische etc. abdecken**
Schreibtische etc.mit Folien abdecken und schützen.
Der Schreibtisch und der IT- Technik sind mit einer
großen Folie zu überdecken und in Teilbereichen auf dem
Boden zu fixieren. Das Material kann für weitere
Arbeitsbereiche wiederverwendet werden.
Menge: 1,000 psch

### Bereich 03 Stundenlohnarbeiten

#### Abschnitt 03.01 Bauteil A und B

*Hinweis*
Der Auftragnehmer ist ohne vorherige Anmeldung u. ohne
vorheriger schriftliche Zustimmung durch den
Auftraggeber (AG) nicht berechtigt Tagelohnarbeiten
auszuführen.
Geleistete Tagelohnarbeiten, die vor Ausführung nicht
schriftlich durch den AG beauftragt/ genehmigt wurden,
werden nicht vergütet.

**03.01.0010 Stundenlohn Meister**
*** Bedarfsposition ohne GB
Für evtl. erforderliche Arbeiten, die nicht im
Leistungsverzeichnis erfasst sind und gegen Nachweis
zur Ausführung kommen, werden verrechnet für:  Meister
Menge: 1,000 Std.

**03.01.0020 Stundenlohn Facharbeiter**
*** Bedarfsposition ohne GB
Für evtl. erforderliche Arbeiten, die nicht im
Leistungsverzeichnis erfasst sind und gegen Nachweis
zur Ausführung kommen, werden verrechnet für:
Facharbeiter
Menge: 1,000 Std.
Zuordnung: 324

**03.01.0030 Stundenlohn Helfer**
*** Bedarfsposition ohne GB
Für evtl. erforderliche Arbeiten, die nicht im
Leistungsverzeichnis erfasst sind und gegen Nachweis
zur Ausführung kommen, werden verrechnet für: Helfer
Menge: 1,000 Std.
Zuordnung: 324

USt %: 19,00
